# BV - Neustadt, Karolinenstraße: Fußweg seitlich des Leibniz
Angebotsaufforderung (GAEB DA XML 3.2, DA83)
Projekt: GE-2026-20
Währung: EUR
Vergabeart: Öffentliche Ausschreibung
Eröffnung: 14.05.2026 10:00:00
Ausführungsbeginn: 29.06.2026
Ausführungsende: 28.08.2026
Auftraggeber: 240 - Tiefbauabteilung, Stadt Neustadt an der Weinstraße, c/o Tiefbau, Amalienstraße 13, 67433 Neustadt an der Weinstraße, Ansprechpartner Herr Gebhardt, Telefon 06321 855 1452, E-Mail tiefbau@neustadt.eu; DV-Nummer: GE-2026-; Vergabenummer: GE-2026-
Erstellt mit: BECHMANN AVA 2025.120/ GXML Toolbox V3.3 R20210630, BECHMANN AVA 2025.120, 24.04.2026

## Vorbemerkung
Der Fußweg befindet seitlich neben dem Leibnizgynmasium und weist einen eine Steigung von ca. 25% - 30% auf.
Die Länge beträgt ca. 230m und eine Breite von 2,50m auf.

In Bereich des Fußweges befinden sich 2 Treppenanlagen. Bei Arbeiten mit Baumaschinen müssen diese überschüttet werden um diese zu schützen. Ebenfalls ist ein seitliches Andienen der Baustelle schlecht möglich, da hier eine max. Durchfahrtsbreite von 2,00m gegeben ist. Bei dieser Zugangsmöglichkeit befinden sich ebenfalls eine Treppenanlage.

DIE ARBEITEN IM BEREICH DES FUSSWEGES KÖNNEN NUR IN HANDARBEIT, MIT LEICHTER MASCHINENUNTERSTÜTZUNG AUSGEFÜHRT WERDEN !

Es ist dringend empfohlen die Baustelle im Vorfeld zu besichtigen!

Bauausführung KW 27 - KW 35 / 2026

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
## GE-2026-21 BV - Neustadt, Karolinenstraße: Fußweg seitlich des Leibniz
Datum: 24.04.2026

### Titel 1 Vorbereitende Maßnahmen

**1.1 Verkehrssicherung anliefern, aufbauen, vorhalten und zurückbauen**
Verkehrssicherung mit allen dazugehörigen Materialen die zur Sicherung der Baustelle benötigt werden anliefern, aufbauen, vorhalten und nach Beendigung der Arbeiten wieder zurückbauen.
Das Beantragen der Verkehrsrechtlichen Anordnung ist in dieser Position mit einzurechnen.
Menge: 1,000 psch

**1.2 Baustelleneinrichtung Asphaltarbeiten**
Baustelleneinrichtung Asphaltarbeiten
Baustelle mit allen erforderlichen Baugeräten incl. Betriebsmittel einrichten, vorhalten und nach Beendigung der Arbeiten wieder zurückbauen.
Menge: 1,000 psch

**1.3 Baustelleneinrichtung Geländerarbeiten**
Baustelleneinrichtung Geländerarbeiten
Baustelle mit allen erforderlichen Baugeräten incl. Betriebsmittel einrichten, vorhalten und nach Beendigung der Arbeiten wieder zurückbauen.
Menge: 1,000 psch

**1.4 Schützen der bestehenden Treppenanlage**
Schützen der bestehenden Treppenanlage
Bestehende Treppenanlage mittels Vlies und Auffüllmaterial schützen, um die Überfahrbarkeit mit kleinen Baugeräten zu ermöglichen.
Nach Beendigung der Arbeiten den Treppenschutz  zurückbauen und das Material fachgerecht einer Verwertung nach Wahl des AN zuführen. Mögliche Entsorgungskosten sind in diese Position mit einzurechnen.
Menge: 1,000 psch

**1.5 Rückbau bestehendes Stahlgeländer**
Rückbau bestehendes Stahlgeländer
Bestehendes Stahlgeländer nach Wahl des AN zurückbauen und entsorgen
Menge: 230,000 m

**1.6 Wurzelstöcke im Bereich des Gehweges roden**
Wurzelstöcke im Bereich des Gehweges roden
Wurzelstöcke im Bereich des Gehweges D=40-60cm roden
Wurzelstöcke laden, abfahren und entsorgen
Entsorgungskosten gehen zu lasten des AN
Menge: 12,000 stck

### Titel 2 Asphaltarbeiten

**2.1 Asphaltbefestigung trennen**
Asphaltbefestigung bis zu einer Tiefe von 12cm trennen
Menge: 20,000 m

**2.2 Bestehende Asphaltoberfläche grob Abkehren**
Bestehende Asphaltoberfläche grob Abkehren und von Moosbefall reinigen
Kehrgut aufnehmen und entsorgen
Entsorgungsgebühren trägt der AN
Menge: 575,000 m

**2.3 lose Asphaltstellen aufnehmen und entsorgen**
lose Asphaltstellen teer bzw. teerfrei aufnehmen und entsorgen
Lose Asphaltstellen in Kleinflächen in verschiedenen Stärken aufnehmen und nach Wahl des AN entsorgen.
Entsorgungskosten trägt der AN
Menge: 50,000 m2

**2.4 Asphalttragschicht AC 16/22 TN anliefern und im Handeinbau einbauen**
Asphalttragschicht AC 16/22 TN anliefern und im Handeinbau einbauen
Anlieferung  Asphalttragschicht ZTV Asphalt-StB, Mischgutart AC 22 T N,Bindemittel Straßenbaubitumen 70/100 TL Bitumen-StB und DIN EN 12591, als Ausgleichsschicht, abgerechnet wird nach Wiegekarten, Ausführung gemäß Einzelbeschreibung, im Handeinbau im Bereich des Fußweges
Hinweis: Transport nur mit Kleingeräten möglich (Steigung 25%-30%)
Menge: 80,000 to

**2.5 Asphaltdecke anspritzen**
Asphaltdecke anspritzen
Bitumenhaltiges Bindemittel aufsprühen, ZTV Asphalt-StB, 0,25
bis 0,35 kg/m2, polymermodifizierte Bitumenemulsion
C60BP1-S TL BE-StB und DIN EN 13808, Emulsionsmenge
ausreichend für geforderte Bindemittelmenge.
Hinweis: Transport nur mit Kleingeräten möglich (Steigung 25%-30%)
Menge: 575,000 m2

**2.6 Asphaltbetoneckschicht AC 8 DN Bindm. 50/70**
Asphaltbetondeckschicht AC8DN Bindem. 50/70
Asphaltdeckschicht aus Asphaltbeton, ZTV Asphalt-StB,
im Bereich des Fußweges
Mischgutart AC 8 D N, Bindemittel Straßenbaubitumen 50/70
TL Bitumen-StB und DIN EN 12591, auf die noch warme
Oberfläche 1 bis 2 kg/m2 gebrochene Gesteinskörnung der
Lieferkörnung 2/5 streuen, einwalzen, nicht gebundene Stoffe
abfegen und entsorgen.
Einbaustärke: 4 cm, 100 kg/m²
in Handeinbau
Hinweis: Transport nur mit Kleingeräten möglich (Steigung 25%-30%)
Menge: 60,000 to

**2.7 Fuge Schneiden und vergießen**
Fuge in Asphaltbetondeckschicht schneiden und
vergießen.
Fuge in Asphaltbetondeckschicht schneiden und vergießen.
Anschluss als Fuge mit Fugenmasse herstellen, Längs- und
Querfuge in der Asphaltdeckschicht ausbilden.
Fugenspalttiefe = 35 mm
Fugenspaltbreite = 10 mm

Fugenraum verfüllen bis OK Deckschicht
Menge: 20,000 m

### Titel 3 Stahlgeländer

**3.1 Stahlgeländer liefern und im Einzelfundament einbauen**
Stahl-Rohr-Geländer nach Gel 7 BMV,
feuerverzinkt nach DIN EN ISO 1461,
Geländerhöhe 1000 mm,
mit 1 Zwischenholm
liefern und montieren.
Steigung zw. 25° und 30°
Herstellen der Einzelfundamente mit einen Beton C25/30
L/B/T 40x40x80
Montage erfolgt in Einzelfundamente
Verankerung in Einzelfundamente
nach RIZ Gel 7
Hinweis: Transport nur mit Kleingeräten möglich (Steigung 25%-30%)
Menge: 230,000 m

### Titel 4 Treppenanlage

*Hinweis: Eventualposition zu 01.04*
Die nachfolgenden Positionen des 4. Titels sind nur auszuführen, wenn die zu schützende Treppenanlage, wie unter Pos. 01.04. beschrieben, erneuert werden muss. Dies erfolgt nach Rücksprache mit dem AG

**4.1 alte best. Treppen abbrechen und entsorgen**
*** Bedarfsposition ohne GB
alte best. Treppen abbrechen und entsorgen
Best. Treppenanlage bestehen aus 2 x 4 Stufen und 1 Podest abbbrechen und entsorgen.
Länge der Treppenanlage 3,00m
Menge: 5,000 m3

**4.2 Betonblockstufen liefern und als Treppen einbauen**
*** Bedarfsposition ohne GB
Betonblockstufen liefern und als Treppen einbauen
Betonblockstufen liefern und als neue Treppen auf einem Betonauflager einbauen.
Länge Treppe=3,00
Breite Treppenstufe 30cm
Höhe = 15cm
Menge: 24,000 m

**4.3 Podest zw. den Treppenstufen herstellen**
*** Bedarfsposition ohne GB
Podest zw. den Treppenstufen herstellen
Podest zwischen den Treppenstufen mit einem Betonpflaster 20/10/8 auspflastern
Aufbau
Schotter D=25cm
Splitt 2/5 D=4cm
Pflaster D=8cm

Länge des Podestes 3,00m, Breite ca. 1,50m
Menge: 4,500 m2

### Titel 5 Sonstiges

**5.1 unbrauchbare Brodsteine aufnehmen und entsorgen**
Menge: 10,000 m

**5.2 Tiefbordsteinen 8/25 liefern und versetzen**
Liefern und versetzen von Tiefbordsteinen 8/25
Einfahrtsrandsteinen einschl. Unterbeton und Rückenstütze
liefern und in Geraden höhen- und fluchtgerecht versetzen.
Der Aushub der Baugrube, die Entsorgung des überschüssigen
Bodens sowie das Aufnehmen und Wiederherstellen der
Gehwegbefestigung und Rinnenanlage ist, soweit dies für die
Versetzung der Bordsteine erforderlich ist, in den EP
einzukalkulieren.
Menge: 10,000 m

**5.3 Randeinfassung aus Hochbordsteinen 15/30 liefern und versetzen**
Randeinfassung aus Hochbordsteinen 15/30 oder
Einfahrtsrandsteinen einschl. Unterbeton und Rückenstütze
liefern und in Geraden höhen- und fluchtgerecht versetzen.
Der Aushub der Baugrube, die Entsorgung des überschüssigen
Bodens sowie das Aufnehmen und Wiederherstellen der
Gehwegbefestigung und Rinnenanlage ist, soweit dies für die
Versetzung der Bordsteine erforderlich ist, in den EP
einzukalkulieren.
Menge: 10,000 m

**5.4 Vorhandene Schieber und Hydranten der Straßenhöhe anpassen**
Vorhandene Schieber und Hydranten der Straßenhöhe
anpassen, incl. sämtlicher Vorarbeiten.
Aufbruchmaterial geht in Eigentum des AN über.
Menge: 2,000 stck
